# Rohbauarbeiten
Angebotsaufforderung (GAEB 90, DA83)
Währung: EUR

## Zusätzlicher Text
A. BAUBESCHREIBUNG

1. Allgemeines
Die Bestandsgebäude befinden sich in Köln- Innenstadt
in einem gewachsenen Wohngebiet.

An der Nordseite grenzt die Baustelle unmittelbar an den Filzengraben.
Von dort wird das Gelände über eine Durchfahrt mit max. 3,4m Höhe
erschlossen.
Der umzubauende vordere Gebäudeteil teilt sich im EG in zwei Teile.
Im rechten Teil befinden sich auf der Hochparterre Seminarräume.
Im linken Teil befindet sich das Treppenhaus, von dem aus
die weiteren Etagen erschlossen werden.
Die Räume in EG sind ebenfalls Hochparterre.
Im hinteren Teil des Grundstückes befindet sich eine Kita.
Zu jeder Zeit  ist die Baustelle zu sichern und die Durchfahrt
freizuhalten!
Das Baufeld wird von den übrigen Seiten von Nachbargrundstücken
begrenzt.
Im Bereich der Baustellenfläche ist die Fläche frei.

Die Nachbarbebauung ist während der Bauzeit fachgerecht zu schützen!

2. Nutzungen Geschosse, Geschossbezeichnungen

In dem Haus

U1  Keller, Technikräume
E 0-4  Seminarräume & Büros
Spitzboden  Büros

Geschosshöhen ca. Angaben:

Ebene U1  : 2,20 m

Ebene E0 rechts  : 3,30 m
Ebene E0 links  : 3,30 m
Ebene E1  : 3,70 m

Ebene E2  : 3,70 m
Ebene E3  : 3,00 m
Ebene E4  : 2,70 m

Ausgebaut werden die Bereiche der WCs, Teeküchen und Abstellräume.

Außerdem werden Büro in Seminarräume umgebaut. Die Arbeiten sind in
genehmigungsfreie und genehmigungspflichtige Arbeiten aufgeteilt.
Die genehmigungspflichtigen Arbeiten sind erst mit Erhalt der
Baugenehmigung und nach Freigabe der Bauleitung auszuführen.

3. Baubeschreibung
Bei den Bestandsgebäuden handelt es sich um
ein Büro und Verwaltungsgebäude
der Kunsthochschule für Medien, welches
in Hochschulnutzung umgenutzt werden soll.

Konstruktion:
Das gesamte Bauwerk ist in konventioneller Bauart errichtet.

Fassade:
Geschlossene Fassadenflächen sind als verputztes Mauerwerk ausgeführt.
Offene Fassadenflächen erhalten Fenster aus Kunststoff.

Innenausbau:
Die Bereiche der WCs, Teeküchen und Abstellräume werden
im Zuge der Umnutzung des Gebäudes
erneuert und umgebaut.

- Ende der Baubeschreibung-

## Zusätzlicher Text
ALLGEMEINE VORBEMERKUNGEN

1.1 NEBENANGEBOTE UND NACHWEIS DER GLEICHWERTIGKEIT
Bei Abgabe eines Nebenangebotes muss der Bieter den

Nachweis erbringen, dass die angebotenen Leistungen und
Materialien in technischer, funktionaler und
gestalterischer Hinsicht mindestens den Anforderungen
der Beschreibung der Leistung entsprechen.
Die Gliederung eines Nebenangebotes muss der Gliederung

der Beschreibung der Leistung des AG entsprechen.

1.2 HINWEISE ZUR BAUSTELLE
Mit Abgabe des Angebotes erklärt der Bieter, dass er
das Baugelände besichtigt hat, und alle Einflüsse der
Baustelle in seiner Kalkulation berücksichtigt hat.

1.3 Verkehrsverhältnisse auf der / um die Baustelle
Das Baugrundstück liegt in einem gewachsenem
Wohngebiet. Der Filzengraben ist fertig
ausgebaut.
- Die Größe der Baustellenfahrzeuge sind den örtlichen
 Gegebenheiten, Fahrbahnbreiten, Straßenführung u. ä.
 anzupassen.
- Das Parken von Firmenfahrzeugen ist nicht möglich.
  Einen Anspruch auf Stellplatzfläche
  für Firmenfahrzeugen hat der Auftragnehmer nicht.

1.4 Baustrom / Bauwasser
Der Auftraggeber lässt Anschlüsse für Bauwasser
und Baustrom herstellen.
Die Anschlüsse für Wasser und Energie werden allen
Auftragnehmer zur Benutzung oder Mitbenutzung
überlassen.

1.5 Zur Benutzung überlassene Flächen
Dem Auftragnehmer werden die freien Flächen auf dem
Baugrundstück zur Lagerung von Baumaterialien,
Baustoffen und Baustelleneinrichtung zu Verfügung
gestellt. Die Flächen sind angelegt und fachgerecht zu schützen
Nach Benutzung ist der jetzigen Zustand wieder herzurichten.

Sofern der Auftragnehmer Flächen im öffentlichen
Straßenraum zur Lagerung oder Aufstellen von Geräten
benutzt, sind durch ihn eigenverantwortlich die
notwendigen Zustimmungen der öffentlichen Träger
einzuholen.

Die Lagerflächen sind ständig durch alle Auftragnehmer
sauber zu halten. Die Materiallagerung ist geordnet
vorzunehmen.

1.6 Zur Benutzung überlassene Räume
Der Auftraggeber lässt ein BaustellenWC aufstellen und
vorhalten einschließlich regelmäßiger Reinigung.

Weitere Räume, wie z. B. Aufenthalts- oder Pausenräume
werden nicht zur Verfügung gestellt.

Das Aufstellen von Personalcontainern oder Bauwagen
zum Aufenthalt durch die jeweiligen Auftragnehmer hat in
Abstimmung mit der örtlichen Bauleitung zu erfolgen.

1.7 Bauleiter
Der Auftragnehmer hat dem Auftraggeber einen
verantwortlichen Bauleiter schriftlich zu benennen.
Ebenfalls ist dessen Vertreter sowie bei Ablösung
dessen Nachfolger zu benennen.

2. ANGABEN ZUR AUSFÜHRUNG
Es gilt die VOB Teil B und C in der gültigen Fassung,
wenn nachfolgend nichts anderes beschrieben ist.

Weiterhin sind bei der Ausführung der jeweiligen
Bauleistung die Vorschriften der Hersteller und die
jeweiligen Verarbeitungsrichtlinien zu beachten.

2.1 Verschmutzungen
Alle durch den Auftragnehmer verursachten
Verschmutzungen im Zuge seiner Leistungen, sowohl
innerhalb der Baustelle, als auch auf den umliegenden
Flächen sind unaufgefordert und unverzüglich zu
beseitigen.
In den Treppenhäuser sind die Flächen zu schützen und regelmäßig zu
reinigen.

Besonders während der Abbruch/Rückbau hat der

Auftragnehmer sicherzustellen, dass befahrene und verschmutzte
Flächen, wie Straßen und Treppenhäuser regelmäßig gereinigt werden.

Erfolgt dies trotz einmaliger Aufforderung durch die
Bauleitung nicht, werden die Flächen zu Lasten des AN
gereinigt.

2.2 Entsorgen von Abfall
Das Entsorgen von Abfall aus dem Bereich des
Auftragnehmers sowie Beseitigen der Verunreinigungen,
die von den Arbeiten des Auftragnehmers herrühren, ist
Nebenleistung und  in die
Einheitspreise mit einzurechnen. Ebenso das Entsorgen von Abfall bis zu

einer Menge von 1 m3 (DIN 18299 Abschnitt 4.1.12)

Container werden durch den AG nicht zur Verfügung
gestellt.

Die Entsorgung hat nach den Grundsätzen des
Kreislaufwirtschafts- und Abfallgesetzes zu erfolgen
unter Beachtung der Bestimmungen des Landesumweltamtes
(LUV) und der Stadt Köln.

Die erforderlichen Nachweise des ordnungsgemäßen
Beseitigen, der Verwertung bzw. Entsorgung sind vom
AN unaufgefordert vorzulegen. Die Nachweispflicht obliegt
dem Auftragnehmer.

2.3 Lärmschutz / Staubschutz
Der AN hat zur Vermeidung von Lärm und Staub geeignete
Maßnahmen zu treffen:
- Einsatz lärmarmer Arbeitsverfahren
- Verwendung lärmgeminderter Baumaschinen und -geräte
- Kapselung der Lärmquelle
- Abschirmung der Lärmquelle
- Anwendung staubarmer Arbeitsgeräte
- Kapselung der Staubquellen und Arbeitsbereiche
- Kontinuierliche Reinigung während der Arbeiten
- Vorhalten der geeigneten PSA!

2.4 Gefährdungsanalyse und Betriebsanweisung
Der Auftragnehmer verpflichtet sich zur Zusammenarbeit
mit dem Bauherrn/Architekten und hat die Anordnungen sowie

Anweisungen zu befolgen und umzusetzen.
Folgende Unterlagen sind vor Aufnahme der Arbeiten
vorzulegen:
- Angabe der zuständigen Fachkraft des AN
- Name des Sicherheitsbeauftragten
- Name und Anzahl Ersthelfer auf der Baustelle
- Gefährdungsbeurteilung gem. Arbeitsschutzgesetz
- Bestätigung der Unterweisung

2.5 Anlieferung
Alle zum Einbau erforderlichen Geräte und Hilfsmittel,
wie Gerüste, Leiter, Kräne etc. sind durch den AN
bereitzustellen. Die Leistung wird nicht zusätzlich
vergütet, sie ist in die Einheitspreise mit einzurechnen.

3. AUSFÜHRUNG
3.0 Allgemeines
Die anzubietenden Leistungen umfassen die Herstellung,
die Lieferung und die Montage der beschriebenen
Leistungen. Grundlage des Angebotes sind die
Planungsgrundlagen, die Leistungsbeschreibung und die
Angaben der Systemhersteller. Etwaige Unklarheiten sind
vor Abgabe des Angebotes mit der ausschreibenden Stelle
zu klären.
Die Massen im LV sind ca. Angaben und vom AN bei Angebotsabgabe
zu prüfen.
HINWEIS: Die Massen verteilen sich auf alle Etagen

3.1 Stand der Technik
Leistungen, die nicht gem. Stand der Technik
beschrieben sind, bzw. nicht gem. Stand der Technik
ausgeführt werden sollen, sind vom AN noch einmal
ausdrücklich von der Bauleitung freigeben zu lassen.

4. UNTERLAGEN, SONSTIGES
4.1 Bautagebuch
Der AN hat ein Bautagebuch zu führen, in das alle
wesentlichen Angaben über Ausführung und
Ausführungsumstände einzutragen sind. Wöchentlich sind
die entsprechenden Tagebuchblätter der örtlichen
Bauleitung zu übergeben.
Für die Zugrundelegung von gültigen Unterlagen bei der
Durchführung von Bauleistungen sowie die Weitergabe von
durch den AG angeordneten Änderungen und Ergänzungen an
die Baustelle ist allein der AN verantwortlich.
Bei fehlendem Bautagebuch werden 0,50% von der Bruttoschlussrechnung
einbehalten.

- siehe auch Besondere Vertragsbedingungen.

- Ende der Allgemeinen Vorbemerkungen -

## Rohbau
Datum: 27.04.26

### Titel 01 Genehmigungsfreie Arbeiten

#### Untertitel 01.02 Herstellen & Verschließen

**01.02.0010 Öffnung MW 0,16 vergrößern mit Fertigteilsturz**
Vergrößern einer Öffnung
in nichttragender Innenwand aus KS-Mauerwerk, ca. 16 cm

Rohbaurichtmaß der fertigen Öffnung
BxH = ca. 1,01x 2,135 m, von OK FFB

mit Wandbekleidungen aus Putz und Anstrich,

als Teilabbruch erschütterungsarm,
mit Schaffung von seitlichen Sturzauflagern und
Einbau von Fertigteilsturz
liefern und einbauen.

Das Abbruchgut wird Eigentum des AN und ist
fachgerecht  zu entsorgen.
Menge: 4,000 St

**01.02.0020 Öffnung MW 0,16 erstellen mit Fertigteilsturz**
Öffnungen in nichttragender Innenwand erstellen
aus KS-Mauerwerk, 16 cm
Rohbaurichtmaß der fertigen Öffnung
BxH = ca. 0,895x 2,14 m, von OK FB

mit Schaffung von seitlichen Sturzauflagern und
Einbau von Fertigteilstürzen,
liefern und einbauen.

Das Abbruchgut wird Eigentum des AN und ist
fachgerecht  zu entsorgen.

Ausführungsort Innentüren WC Anlagen
Menge: 5,000 St

**01.02.0030 Türöffnung verschließen**
Schließen der Türöffnung im Bereich der WCs in den
bestehenden Mauerwerks Innenwand. Mauerwerksstärke ca.
16 cm
Türmaße ca. 0,86x2,10m
Menge: 14,000 St

**01.02.0040 Öffnung Oberlicht verschließen**
Schließen der Öffnung für das Oberlicht im Bereich 2.
OG in den bestehenden Mauerwerks Innenwand.
Als KS-Mauerwerk kraftschlüssig verschlossen.
Mauerwerksstärke ca. 16 cm
Türmaße ca. 1,00 x2,00m
Menge: 3,000 St

**01.02.0050 Boden im Bereich Abbruch auffüllen**
Estrich im Bereich der abgebrochenen Mauerwerkswänden
auffüllen und an den Bestand anpassen.
Breite ca. 20 cm
Menge: 184,000 m

**01.02.0060 Boden im Bereich Abbruch Türöffnungen auffüllen**
Estrich im Bereich der abgebrochenen Mauerwerkswänden
auffüllen und an den Bestand anpassen.
Breite bis ca. 40 cm
Menge: 23,000 m

**01.02.0070 Spritzbeton zur statischen Verstärkung und Instandsetzung von Unterzügen und Decken**
Ausführung von Spritzbetonarbeiten im
Nassspritzverfahren zur Verstärkung und/oder
Instandsetzung von Stahlbetonunterzügen und Decken. Die
Arbeiten erfolgen gemäß den anerkannten Regeln der
Technik sowie den einschlägigen Normen (u. a. DIN EN
1504, DIN EN 14487, ZTV-ING, Instandsetzungsrichtlinie
des DAfStb).

Verfahren: Nassspritzbeton
Betonqualität: gemäß statischer Vorgabe
Korngröße: max. 8 mm
Schichtdicke: gemäß Vorgabe Statik, ca. 100 mm
Bewehrung: ggf. zusätzliche Bewehrung (z. B. Matten,
Bügel) nach Vorgabe
Fasern: Stahlfaserbewehrung optional, wenn statisch
erforderlich
Untergrundvorbereitung: Entfernen von losen
Bestandteilen, Strahlen, Reinigen, ggf. Applikation
eines Haftbrückenmaterials
Korrosionsschutz: Freigelegte Bewehrung entrosten,
passivieren, ggf. Reprofilieren
Nachbehandlung: gemäß DIN EN 13670 (z. B. Abdeckung,
Befeuchtung)

Leistungsumfang:
Sämtliche Arbeiten zur Untergrundvorbereitung
Herstellung, Förderung und Applikation des Spritzbetons
Glätten / Strukturieren der Oberfläche je nach
Erfordernis
Entsorgung von Rückständen und Altmaterial
Dokumentation (Einbauprotokolle, Materialnachweise
etc.)
Inkl. aller Materialien, Befestigungen usw.

Höhenarbeiten unter der Decke  über 3m
Bauteile sind ggf. während der Arbeiten statisch zu
sichern

Angenommen ca. 10 % der Gesamtfläche
Menge: 170,000 m2

### Titel 02 Genehmigungspflichtige Arbeiten

#### Untertitel 02.01 Herstellen & Verschließen

**02.01.0010 Öffnung MW 0,40 vergrößern mit Fertigteilsturz**
Vergrößern einer Öffnung
in tragende Innenwand aus KS-Mauerwerk, ca. 40 cm

Rohbaurichtmaß der fertigen Öffnung
BxH = ca. 2,20x 2,135 m, von OK FFB

mit Wandbekleidungen aus Putz und Anstrich,

als Teilabbruch erschütterungsarm,
mit Schaffung von seitlichen Sturzauflagern und
Einbau von Fertigteilsturz
liefern und einbauen.

Arbeiten für Brandschutztüren zum Treppenhaus.
Arbeiten gemäß Statik, inkl. aller Auflager und
Schutzmaßnahmen.

Das Abbruchgut wird Eigentum des AN und ist
fachgerecht  zu entsorgen.
Menge: 3,000 St

**02.01.0020 Öffnung MW vergrößern mit Fertigteilsturz EG Eingang Innen**
Vergrößern einer Öffnung der Tür zur Abstellkammer EG
für neue Eingangstür.
in tragende Innenwand aus KS-Mauerwerk, ca. 40 cm

Rohbaurichtmaß der fertigen Öffnung
BxH = ca.1,20x 2,135 m, von OK FFB

mit Wandbekleidungen aus Putz und Anstrich,

als Teilabbruch erschütterungsarm,
mit Schaffung von seitlichen Sturzauflagern und
Einbau von Fertigteilsturz
liefern und einbauen.

Arbeiten gemäß Statik, inkl. aller Auflager und
Schutzmaßnahmen.

Das Abbruchgut wird Eigentum des AN und ist
fachgerecht  zu entsorgen.
Menge: 1,000 St

**02.01.0030 Öffnung MW 0,20 erstellen mit Fertigteilsturz**
Öffnungen in nichttragender Innenwand erstellen
aus KS-Mauerwerk, bis 20 cm
Rohbaurichtmaß der fertigen Öffnung
BxH = ca. 0,895x 2,14 m, von OK FB

mit Schaffung von seitlichen Sturzauflagern und
Einbau von Fertigteilstürzen,
liefern und einbauen.

Das Abbruchgut wird Eigentum des AN und ist
fachgerecht zu entsorgen.
Menge: 5,000 St

**02.01.0040 Öffnung MW 0,40 Außen erstellen mit Fertigteilsturz EG**
Öffnungen in Außenwand erstellen als Durchgang zu neuer
Eingangstür
aus KS-Mauerwerk mit Putz, ca. 40 cm
Rohbaurichtmaß der fertigen Öffnung
BxH = ca.1,2x 2,56 m, von OK FB

mit Schaffung von seitlichen Sturzauflagern und
Einbau von Fertigteilstürzen,
liefern und einbauen.

Arbeiten gemäß Statik, inkl. aller Auflager und
Schutzmaßnahmen.

Das Abbruchgut wird Eigentum des AN und ist
fachgerecht zu entsorgen.
Menge: 1,000 St

**02.01.0050 Öffnung MW 0,40 Außen erstellen mit Fertigteilsturz Außentreppe**
*** Bedarfsposition ohne GB
Öffnungen in Außenwand erstellen
aus KS-Mauerwerk mit Putz, ca. 40 cm
Rohbaurichtmaß der fertigen Öffnung
BxH = ca.1,2x 2,56 m, von OK FB

mit Schaffung von seitlichen Sturzauflagern und
Einbau von Fertigteilstürzen,
liefern und einbauen.

Das Abbruchgut wird Eigentum des AN und ist
fachgerecht zu entsorgen.
Menge: 1,000 St

**02.01.0060 Türöffnung zu Treppenhaus F90 verschließen**
Schließen der Türöffnung in den bestehenden Innenwand
MW ca. 40 cm in F90 fachgerecht verschließen.
Als KS-Mauerwerk, Stärke kraftschlüssig verschlossen.
Türmaße ca. 1,01x2,10m
Menge: 6,000 St

**02.01.0070 Boden im Bereich Abbruch Türöffnungen auffüllen**
Estrich im Bereich der abgebrochenen Mauerwerkswänden
auffüllen und an den Bestand anpassen.
Breite bis ca. 40 cm
Menge: 15,000 m

#### Untertitel 02.02 Rohbau

**02.02.0010 Punktfundamente für Außentreppe**
Fundamente für Außentreppe, als Punktfundament
ausbilden.
nach Angabe Statik.

Fundamente b/t/h: ca. 80 x 80 x 80 cm
C20/30
Die Fundamente sind mit Magerbeton bis Gründungsebene
vom Bestand zu gründen. Tiefe insgesamt ca. 2,50 m.
Menge: 4,000 St

**02.02.0020 Ausbilden von Auflagern für Stahlträger / Deckensparren**
*** Bedarfsposition ohne GB
Ausbilden Auflager für Stahlträger zur Verstärkung
Decken im Bereich der Außentreppe

nach Angabe Statiker
Menge: 4,000 St

**02.02.0030 Mauerwerkspfeiler 24/24**
Mauerwerkspfeiler gemäß Statik 24/24 in UG zur
Lastenaufnahme EG einbauen.

Höhe Pfeiler ca. 3 m
Anzahl 2
Ausführungsort: Keller
Menge: 2,000 St

**02.02.0040 Mauerwerk UG verstärken**
Mauerwerk unterhalb von Unterzug gemäß Statik zur
Lastenaufnahme mit Mauerwerkspfeilern 24/24 verstärken

Höhe Pfeiler ca. 3 m
Anzahl 2
Ausführungsort: Keller
Menge: 2,000 St

**02.02.0050 Stützen U240 im EG liefern und montieren**
Stützen U240 im EG gemäß Statik liefern und montieren.
Inkl. Auflager, aller notwendigen
Befestigungsmaterialien
Menge: 4,000 St

**02.02.0060 Mauerwerk aufmauern F90**
Bestehende Mauerwerkswand aufmauern und als Brandwand
ausbilden.
KS 30 cm

Länge ca. 3m
Höhe bis ca. 3m
Ausführungsort Keller
Menge: 9,000 m2

#### Untertitel 02.03 Erdarbeiten

**02.03.0010 Aushub für die Punktfundamente Balkon**
Aushub für Fundamente Außentreppe.
Aushub mit geeignetem Gerät nach Wahl des Bieters.

Nach Maße nach Angabe Statik.
Fundamente b/t/h: ca. 80x80cx80 cm + Magerbeton
Tiefe insgesamt ca. 2,50 m, Frostfrei

Aushub wird seitlich gelagert, für Wiederverfüllung.
Menge: 4,000 St

**02.03.0020 Wiederverfüllung**
Wiederverfüllung Arbeitsbereich für Fundamente
Schichtweise verdichten des Materials.

Verwendung seitlich gelagertes Material nach
Rücksprache Bauleitung.
Menge: 7,000 m3

**02.03.0030 Entsorgung seitlich gelagertem Aushub**
Entsorgung des seitlich gelagerten Aushub für den
Arbeitsbereich der Dämmungs- und Abdichtungsarbeiten.
In Rücksprache mit Bauleitung.

Material wird Eigentum des AN und ist fachgerecht zu
entsorgen.
Abgerechnet wird nach Nachweis.
Menge: 7,000 m3

**02.03.0040 Plattenbelag aufnehmen & wieder verlegen**
Vorhandenen Plattenbelag aufnehmen, seitlich lagern,
säubern und wiederverlegen.
Menge: 41,000 m2

### Titel 03 Stundenlohnarbeiten

*Hinweis*
STUNDENLOHNARBEITEN

1. Stundenverrechnungssätze

Mit der Ausführung der im Leistungsverzeichnis
vorgesehenen Stundenlohnarbeiten ist erst nach
Anordnung der Auftraggeberin zu beginnen. Der Umfang
der im Einzelfall zu erbringenden Leistungen wird bei
der Anordnung festgelegt. Die Stundenzettel sind
werktäglich einzureichen.

Vorarbeiter-, Polier oder Meisterstunden dürfen nicht
in Rechnung gestellt werden.

Die angegebenen Stundenverrechnungssätze sind unter
Beachtung der preisrechtlichen Vorschriften zu
ermitteln und gelten unabhängig von der abzurechnenden
Höhe.

Der Verrechnungssatz für die jeweilige Arbeitskraft
umfaßt sämtliche Aufwendungen wie Lohn- und
Gehaltskosten, Lohn- und Gehaltsnebenkosten,
Zuschläge,
lohngebundene und lohnabhängige Kosten, sonstige
Sozialkosten, Gemeinkosten, Wagnis und Gewinn,
Erschwerniszuschläge, Reise und Auslösekosten.

#### Untertitel 03.01 Stundenverrechnungssätze

**03.01.0010 Facharbeiter**
Stundenverrechnungssatz für einen Facharbeiter.
Menge: 10,000 h

**03.01.0020 Helfer/-in**
Stundenverrechnungssatz für einen Helfer.
Menge: 10,000 h

**03.01.0030 Materialkosten**
Materialkosten für Stundenverrechnungssatz.
Menge: 1,000 psch

USt %: 19,00
